# Eje prolongación de mando embrague (200 mm), 100/160A

- Propiedad del archivo: CONSTRUNARIO
- Formato: FIEBDC-3/2012
- Programa: Construnario Versión 2.11
- Fecha de los precios: 25/05/2015
- Divisa: EUR

**HZC115** u Eje prolongación de mando embrague (200 mm), 100/160A
Hager Eje prolongación de mando embrague (200 mm), 100/160A
