# Contacto auxiliar 2 NC, para 40/160A

- Propiedad del archivo: CONSTRUNARIO
- Formato: FIEBDC-3/2012
- Programa: Construnario VersiĆ³n 2.11
- Fecha de los precios: 25/05/2015
- Divisa: EUR

**HZC312** u Contacto auxiliar 2 NC, para 40/160A
Hager Contacto auxiliar 2 NC, para 40/160A
