# Interruptor-seccionador 3P, 400A

- Propiedad del archivo: CONSTRUNARIO
- Formato: FIEBDC-3/2012
- Programa: Construnario VersiĆ³n 2.11
- Fecha de los precios: 25/05/2015
- Divisa: EUR

**HA356** u Interruptor-seccionador 3P, 400A
Hager Interruptor-seccionador 3P, 400A
