# Cubrebornes para interruptores de maniobra HA456 y HA458

- Propiedad del archivo: CONSTRUNARIO
- Formato: FIEBDC-3/2012
- Programa: Construnario Versión 2.11
- Fecha de los precios: 25/05/2015
- Divisa: EUR

**HZC206** u Cubrebornes para interruptores de maniobra HA456 y HA458
Hager Cubrebornes para interruptores de maniobra HA456 y HA458 Grado de protección IP2X. Para HA456, HA458, HI458.
