# Contacto auxiliar Conmutado

- Propiedad del archivo: CONSTRUNARIO
- Formato: FIEBDC-3/2012
- Programa: Construnario VersiĆ³n 2.11
- Fecha de los precios: 25/05/2015
- Divisa: EUR

**HZ160** u Contacto auxiliar Conmutado
Hager Contacto auxiliar Conmutado 2 contactos conmutados. In= 12 A. 250 V ~ AC1. Pra HI452, HI454, HI456, HI458, HI460, HI462, HI464.
