# Juego de 4 barras de conexión para HIB425, HIC425

- Propiedad del archivo: CONSTRUNARIO
- Formato: FIEBDC-3/2012
- Programa: Construnario Versión 2.11
- Fecha de los precios: 25/05/2015
- Divisa: EUR

**HZ157** u Juego de 4 barras de conexión para HIB425, HIC425
Hager Juego de 4 barras de conexión para HIB425, HIC425 Conjunto de 4 barras de conexión de los bornes posteriores a los bornes exteriores.
