# Conmutador modular motorizado automático 230/400VAC de 4x100A

- Propiedad del archivo: CONSTRUNARIO
- Formato: FIEBDC-3/2012
- Programa: Construnario Versión 2.11
- Fecha de los precios: 25/05/2015
- Divisa: EUR

**HIC410A** u Conmutador modular motorizado automático 230/400VAC de 4x100A
Hager Conmutador modular motorizado automático 230/400VAC de 4x100A 3 posiciones fijas: I, 0, II. Tetrapolar. Suministrados sin barras de interconexión. *para valores de intensidad de empleo (le) las categorías de empleo AC 21.
