# Contacto auxiliar conmutado

- Propiedad del archivo: CONSTRUNARIO
- Formato: FIEBDC-3/2012
- Programa: Construnario Versión 2.11
- Fecha de los precios: 25/05/2015
- Divisa: EUR

**HZI300** u Contacto auxiliar conmutado
Hager Contacto auxiliar conmutado In= 5 250 V~ Máx. dos contactos por aparato. Contacto conmutado, uno por cada posición estable (I, 0, II). Contacto conmutado libre de potencial.
