# Puentes de unión de 63 a 125A

- Propiedad del archivo: CONSTRUNARIO
- Formato: FIEBDC-3/2012
- Programa: Construnario Versión 2.11
- Fecha de los precios: 25/05/2015
- Divisa: EUR

**HZI400** u Puentes de unión de 63 a 125A
Hager Puentes de unión de 63 a 125A 2 x 4 P.
