# Puentes de unión para 160A

- Propiedad del archivo: CONSTRUNARIO
- Formato: FIEBDC-3/2012
- Programa: Construnario Versión 2.11
- Fecha de los precios: 25/05/2015
- Divisa: EUR

**HZI401** u Puentes de unión para 160A
Hager Puentes de unión para 160A 2 x 4 P.
