# Cubre bornes transparente

- Propiedad del archivo: CONSTRUNARIO
- Formato: FIEBDC-3/2012
- Programa: Construnario Versión 2.11
- Fecha de los precios: 25/05/2015
- Divisa: EUR

**HZC218** u Cubre bornes transparente
Hager Cubrebornes transparente Grado de protección IP2X. Tetrapolar.
