# Tapas precintables

- Propiedad del archivo: CONSTRUNARIO
- Formato: FIEBDC-3/2012
- Programa: Construnario VersiĆ³n 2.11
- Fecha de los precios: 25/05/2015
- Divisa: EUR

**HZI210** u Tapas precintables
Hager Tapas precintables Para evitar manipulaciones por personas no autorizadas.
