# Conmutador motorizado 4x1600A

- Propiedad del archivo: CONSTRUNARIO
- Formato: FIEBDC-3/2012
- Programa: Construnario Versión 2.11
- Fecha de los precios: 25/05/2015
- Divisa: EUR

**HIB492** u Conmutador motorizado 4x1600A
Hager Conmutador motorizado 4x1600A 3 posiciones fijas: I, 0, II. HIB: versión estándar. HIC: versión con relé de transferencia y doble alimentación integrada. Suministrados con: -empuñadura bloqueable. -tornillos y tuercas para fijación de los terminales.
