# Relé de transferencia automática para conmutadores HIB

- Propiedad del archivo: CONSTRUNARIO
- Formato: FIEBDC-3/2012
- Programa: Construnario Versión 2.11
- Fecha de los precios: 25/05/2015
- Divisa: EUR

**HZI811** u Relé de transferencia automática para conmutadores HIB
Hager Relé de transferencia automática para conmutadores HIB
