# Kit de superficie para cajas VX24C, VX25C

- Propiedad del archivo: CONSTRUNARIO
- Formato: FIEBDC-3/2012
- Programa: Construnario Versión 2.11
- Fecha de los precios: 25/05/2015
- Divisa: EUR

**VX24K** u Kit de superficie para cajas VX24C, VX25C
Hager Kit de superficie para cajas VX24C, VX25C Sistema de fijación mediante único tornillo de 90º precintable en todas las versiones.
