# Kit de superficie para cajas VX28NC, VX29NC

- Propiedad del archivo: CONSTRUNARIO
- Formato: FIEBDC-3/2012
- Programa: Construnario Versión 2.11
- Fecha de los precios: 25/05/2015
- Divisa: EUR

**VX28NK** u Kit de superficie para cajas VX28NC, VX29NC
Hager Kit de superficie para cajas VX28NC, VX29NC Sistema de fijación mediante único tornillo de 90º precintable en todas las versiones.
