# Caja de superficie, VX, tipo A, 1F, 1M ICP

- Propiedad del archivo: CONSTRUNARIO
- Formato: FIEBDC-3/2012
- Programa: Construnario Versión 2.11
- Fecha de los precios: 25/05/2015
- Divisa: EUR

**VX01CS** u Caja de superficie, VX, tipo A, 1F, 1M ICP
Hager Caja de superficie, VX, tipo A, 1F, 1M ICP Cajas de superficie para ICP. Tipo A. Según normativas de cajas ICP. Certificado de AENOR. Realizadas en material aislante autoextinguible (prueba del hilo incandescente: 650º según UNE 60698-2-1) Grado de protección según IEC 60529: IP 30 (IP 40 con puerta) IK07. Color blanco RAL 9010. Clasificación según potencia del ICP (UNE 201003): para ICP hasta 50A. Aislamiento clase II.
