# Caja de superficie, VX, tipo A, 1F, 1M ICP + 18M PIA

- Propiedad del archivo: CONSTRUNARIO
- Formato: FIEBDC-3/2012
- Programa: Construnario Versión 2.11
- Fecha de los precios: 25/05/2015
- Divisa: EUR

**VX18CS** u Caja de superficie, VX, tipo A, 1F, 1M ICP + 18M PIA
Hager Caja de superficie, VX, tipo A, 1F, 1M ICP + 18M PIA Cajas de superficie para ICP. Tipo A. Según normativas de cajas ICP. Certificado de AENOR. Realizadas en material aislante autoextinguible (prueba del hilo incandescente: 650º según UNE 60698-2-1) Grado de protección según IEC 60529: IP 30 (IP 40 con puerta) IK07. Color blanco RAL 9010. Clasificación según potencia del ICP (UNE 201003): para ICP hasta 50A. Aislamiento clase II.
