# Puerta opaca blanca para cajas VX28NC, VX29NC

- Propiedad del archivo: CONSTRUNARIO
- Formato: FIEBDC-3/2012
- Programa: Construnario Versión 2.11
- Fecha de los precios: 25/05/2015
- Divisa: EUR

**VZ128** u Puerta opaca blanca para cajas VX28NC, VX29NC
Hager Puerta opaca blanca para cajas VX28NC, VX29NC Puertas opacas y transparentes. Para ser montadas a derecha o izquierda. Montaje a presión.
