# Puerta transparente color azul para cajas ICP, VX03C, VX04C

- Propiedad del archivo: CONSTRUNARIO
- Formato: FIEBDC-3/2012
- Programa: Construnario Versión 2.11
- Fecha de los precios: 25/05/2015
- Divisa: EUR

**VZ154** u Puerta transparente color azul para cajas ICP, VX03C, VX04C
Hager Puerta transparente color azul para cajas ICP, VX03C, VX04C Puertas opacas y transparentes. Para ser montadas a derecha o izquierda. Montaje a presión.
