# Caja abon. y dist. Golf VF, emp. pared hueca, 2F, 1M ICP+22M PIA, puerta blanca

- Propiedad del archivo: CONSTRUNARIO
- Formato: FIEBDC-3/2012
- Programa: Construnario Versión 2.11
- Fecha de los precios: 25/05/2015
- Divisa: EUR

**VF218PXP** u Caja abon. y dist. Golf VF, emp. pared hueca, 2F, 1M ICP+22M PIA, puerta blanca
Hager Caja abon. y dist. Golf VF, emp. pared hueca, 2F, 1M ICP/22M PIA, puerta blanca Cajas empotrables, con base y tapa en material aislante autoextinguible. Puertas opacas/transparentes en policarbonato, con fijación a derecha o izquierda y apertura a 180º. Entradas para canal y tubo. Suministradas con: -Regletas de conexión Quick Connect (conexión rápida). -Obturadores. -Puerta protegida con film plástico. -Mordazas de sujeción en pared hueca (versiones PXP y TXP autoextinguibilidad 850ºC, según UNE 60695-2-1. -Embalaje de cartón. -Bandas de marcaje y protegidas. -Sujetacables de serie. Chasis modular con compensación en profundidad para salvar la irregularidad del enyesado. Ajuste del chasis en horizontal hasta ± para salvar defectos en el nivelado. Certificado de AENOR según UNE EN 201003 Hologación por Iberdrola. Grado de protección, según IEC 60529. IP30 sin puerta. IP40 con puerta. IK07. Aislamiento Clase II. Color blanco RAL 9010. Para aparamenta hasta 63 A. Tensión de aislamiento: 400 V c.a. Tapa fijada con tornillos 90º. Prueba del hilo incandescente: 650ºC según UNE 60695-2-1 para pared convencional 850ºC en pared hueca (según UNE EN 60439-3). Clasificación según potencia del ICP (UNE201003): tipo A.
