# Caja emp. pared hueca Golf ICP+PIA serie VH, 3F, 1M ICP+30M PIA, puerta blanca

- Propiedad del archivo: CONSTRUNARIO
- Formato: FIEBDC-3/2012
- Programa: Construnario Versión 2.11
- Fecha de los precios: 25/05/2015
- Divisa: EUR

**VH36ICP** u Caja emp. pared hueca Golf ICP+PIA serie VH, 3F, 1M ICP+30M PIA, puerta blanca
Hager Caja emp. pared hueca Golf ICP/PIA serie VH, 3F, 1M ICP/30M PIA, puerta blanca Cajas empotrables, con base y tapa en material aislante autoextinguible 650ºC. Puertas opacas metálicas. Fijables a derecha o izquierda de la tapa. Apertura a 180º. Entradas para canal y tubo.
