# Cubrebornes universal serie VM, para el precintado del ICP, 1 fila, 4M

- Propiedad del archivo: CONSTRUNARIO
- Formato: FIEBDC-3/2012
- Programa: Construnario VersiĆ³n 2.11
- Fecha de los precios: 25/05/2015
- Divisa: EUR

**VM03N** u Cubrebornes universal serie VM, para el precintado del ICP, 1 fila, 4M
Hager Cubrebornes universal serie VM, para el precintado del ICP, 1 fila, 4M Para el precintado del ICP en las cajas y armarios de distribuciĆ³n.
