# Kit. equip. para el precintado del ICP hasta 63A, en cajas Vega D

- Propiedad del archivo: CONSTRUNARIO
- Formato: FIEBDC-3/2012
- Programa: Construnario VersiĆ³n 2.11
- Fecha de los precios: 25/05/2015
- Divisa: EUR

**UK22J2** u Kit. equip. para el precintado del ICP hasta 63A, en cajas Vega D
Hager Kit. equip. para el precintado del ICP hasta 63A, en cajas Vega D Para el precintado del interruptor de control de potencia (ICP) en las cajas vega D componibles.
