# Caja de superficie Golf serie VS, 1 fila, 8M, con puerta transparente y regleta

- Propiedad del archivo: CONSTRUNARIO
- Formato: FIEBDC-3/2012
- Programa: Construnario Versión 2.11
- Fecha de los precios: 25/05/2015
- Divisa: EUR

**VS108TE** u Caja de superficie Golf serie VS, 1 fila, 8M, con puerta transparente y regleta
Hager Caja de superficie Golf serie VS, 1 fila, 8M, con puerta transparente y regleta Base y tapa en material aislante autoextinguible. Puertas opacas en poliestireno o transparentes en policarbonato, fijables a derecha o izquierda de la tapa. Apertura 180º. Entradas canal y tubo. Suministradas con regletas de conexión y chasis modular, en versiones de fijas de ancho de 12 (excepto en las versiones xEB). Regletas de conexión rápida Quick Connect y chasis modular metálico en versiones de ancho 18. Obturadores, puerta protegida y banda de marcaje (protegida en versiones PES y TES). Grado de protección, según IEC60529: IP30 sin puerta, IP40 con puerta. IK07. Aislamiento clase II. Color blanco RAL 9010. Para aparamenta hasta 63A. Tensión aislamiento: 400 V~. Tapa fijada con tornillos 90º. Prueba de hilo incandescente 650ºC según UNE 60692-2-1. Conforme a la norma UNE EN 60439-3 y con Certificado de AENOR. Toda la serie es conforme a las directivas RoHS y WEEE.
