# Caja de superficie Golf serie VA, 1 fila, 12M, sin puerta

- Propiedad del archivo: CONSTRUNARIO
- Formato: FIEBDC-3/2012
- Programa: Construnario Versión 2.11
- Fecha de los precios: 25/05/2015
- Divisa: EUR

**VA12E** u Caja de superficie Golf serie VA, 1 fila, 12M, sin puerta
Hager Caja de superficie Golf serie VA, 1 fila, 12M, sin puerta Caja realizada en material aislante. Marco en chapa de acero. Puerta opcional en chapa de acero. Grado de protección IP 30 (con puerta) IK 70. Color blanco RAL 9010. Suministradas con regletas de conexión rápida Quick Connect. Accesorios comunes.
