# Puerta opaca blanca para cajas Golf VA48E

- Propiedad del archivo: CONSTRUNARIO
- Formato: FIEBDC-3/2012
- Programa: Construnario VersiĆ³n 2.11
- Fecha de los precios: 25/05/2015
- Divisa: EUR

**VA48T** u Puerta opaca blanca para cajas Golf VA48E
Hager Puerta opaca blanca para cajas Golf VA48E
