# Puerta opaca blanca para cajas Golf VF/VS418

- Propiedad del archivo: CONSTRUNARIO
- Formato: FIEBDC-3/2012
- Programa: Construnario VersiĆ³n 2.11
- Fecha de los precios: 25/05/2015
- Divisa: EUR

**VZ610N** u Puerta opaca blanca para cajas Golf VF/VS418
Hager Puerta opaca blanca para cajas Golf VF/VS418 Puertas de recambio en material aislante.
