# Cubrebornes de superficie Golf serie GD, 1 fila, 8M

- Propiedad del archivo: CONSTRUNARIO
- Formato: FIEBDC-3/2012
- Programa: Construnario Versión 2.11
- Fecha de los precios: 25/05/2015
- Divisa: EUR

**GD108E** u Cubrebornes de superficie Golf serie GD, 1 fila, 8M
Hager Cubrebornes de superficie Golf serie GD, 1 fila, 8M Realizados en material aislante. Grado de protección IP30 sin puerta IK05, IP40 con puerta IK05. Color blanco RAL 9010. Cubrebornes de 8 y 10 sumin. de serie con regletas de tierra (soporte y bornes). Suministrados con bandas de marcaje y recubrimiento para clase II.
