# Caja de superficie Golf serie VB, 1 fila, 18M, con puerta opaca blanca

- Propiedad del archivo: CONSTRUNARIO
- Formato: FIEBDC-3/2012
- Programa: Construnario Versión 2.11
- Fecha de los precios: 25/05/2015
- Divisa: EUR

**VB18PE** u Caja de superficie Golf serie VB, 1 fila, 18M, con puerta opaca blanca
Hager Caja de superficie Golf serie VB, 1 fila, 18M, con puerta opaca blanca Realizadas en material aislante autoextinguible (prueba del hilo incandescente: 650ºC). Grado de protección IP40 (con puerta) IK08. Color blanco RAL 9010. Suministradas con regletas de conexión rápida Quick Connect. Acc. comunes.
