# Puerta transparente color azul para cajas Golf VB18

- Propiedad del archivo: CONSTRUNARIO
- Formato: FIEBDC-3/2012
- Programa: Construnario VersiĆ³n 2.11
- Fecha de los precios: 25/05/2015
- Divisa: EUR

**VZ005** u Puerta transparente color azul para cajas Golf VB18
Hager Puerta transparente color azul para cajas Golf VB18
