# Caja de sup. estanca Vector VE, IP55, 1 fila, 3M, puerta transp.(emb. 48 unid)

- Propiedad del archivo: CONSTRUNARIO
- Formato: FIEBDC-3/2012
- Programa: Construnario Versión 2.11
- Fecha de los precios: 25/05/2015
- Divisa: EUR

**VE103V** u Caja de sup. estanca Vector VE, IP55, 1 fila, 3M, puerta transp.(emb. 48 unid)
Hager Caja de sup. estanca Vector VE, IP55, 1 fila, 3M, puerta transp.(emb. 48 unid) Realizadas en material aislante. Grado de protección: IP55/65 IK07<12 IK08³12 Color gris RAL 7035.
