# Caja de sup. estanca Vector VE, IP65, 1 fila, 10M, Quick Connect/puerta transp

- Propiedad del archivo: CONSTRUNARIO
- Formato: FIEBDC-3/2012
- Programa: Construnario Versión 2.11
- Fecha de los precios: 25/05/2015
- Divisa: EUR

**VE110F** u Caja de sup. estanca Vector VE, IP65, 1 fila, 10M, Quick Connect/puerta transp
Hager Caja de sup. estanca Vector VE, IP65, 1 fila, 10M, Quick Connect/puerta transp Realizadas en material aislante. Grado de protección: IP55/65 IK07<12 IK08³12 Color gris RAL 7035.
