# Prensaestopas, IP65 , M32

- Propiedad del archivo: CONSTRUNARIO
- Formato: FIEBDC-3/2012
- Programa: Construnario VersiĆ³n 2.11
- Fecha de los precios: 25/05/2015
- Divisa: EUR

**VZ032M** u Prensaestopas, IP65 , M32
HAGER Prensaestopas IP65, M32
