# Prensaestopas anticondensación, IP66, M32

- Propiedad del archivo: CONSTRUNARIO
- Formato: FIEBDC-3/2012
- Programa: Construnario Versión 2.11
- Fecha de los precios: 25/05/2015
- Divisa: EUR

**VZ032D** u Prensaestopas anticondensación, IP66, M32
HAGER Prensaestopas anticondensación IP66, M32
