# Caja de sup. estanca Vector VP, IP65, 2 filas, 20M, puerta transparente

- Propiedad del archivo: CONSTRUNARIO
- Formato: FIEBDC-3/2012
- Programa: Construnario Versión 2.11
- Fecha de los precios: 25/05/2015
- Divisa: EUR

**VP20M** u Caja de sup. estanca Vector VP, IP65, 2 filas, 20M, puerta transparente
Hager Caja de sup. estanca Vector VP, IP65, 2 filas, 20M, puerta transparente Realizadas en material aislante. Color gris RAL 7035. Suministradas con cuatro patas de fijación, regletas de conexión y bandas de marcaje (para VP..M).
