# Tapa ciega, para cajas Vector VP de 300 mm de ancho

- Propiedad del archivo: CONSTRUNARIO
- Formato: FIEBDC-3/2012
- Programa: Construnario VersiĆ³n 2.11
- Fecha de los precios: 25/05/2015
- Divisa: EUR

**FL711E** u Tapa ciega, para cajas Vector VP de 300 mm de ancho
Hager Tapa ciega, para cajas Vector VP de 300 mm de ancho
