# Obturador ancho 1 módulo

- Propiedad del archivo: CONSTRUNARIO
- Formato: FIEBDC-3/2012
- Programa: Construnario Versión 2.11
- Fecha de los precios: 25/05/2015
- Divisa: EUR

**VP05Z** u Obturador ancho 1 módulo
Hager Obturador ancho 1 módulo
