# Caja de distribución empotrable Vega D, 6 filas, 144M, sin puerta

- Propiedad del archivo: CONSTRUNARIO
- Formato: FIEBDC-3/2012
- Programa: Construnario Versión 2.11
- Fecha de los precios: 04/06/2015
- Divisa: EUR

**FU62DN** u Caja de distribución empotrable Vega D, 6 filas, 144M, sin puerta
Hager Caja de distribución empotrable Vega D, 6 filas, 144M, sin puerta Realizadas en chapa de acero. Grado de protección IP41 (con puerta). Distribución: para aparamenta modular. Puertas opcionales: opacas o transparentes. Suministradas con regletas de conexión rápida Quick Connect.
