# Caja componible empotrar Vega D para 1 kit de equip.+ 2 filas, 48M, sin puerta

- Propiedad del archivo: CONSTRUNARIO
- Formato: FIEBDC-3/2012
- Programa: Construnario Versión 2.11
- Fecha de los precios: 29/05/2015
- Divisa: EUR

**FU42A** u Caja componible empotrar Vega D para 1 kit de equip.+ 2 filas, 48M, sin puerta
Hager Caja componible empotrar Vega D para 1 kit de equip. 2 filas, 48M, sin puerta Realizadas en chapa de acero. Grado de protección IP41 (con puerta). Componible: preparadas para albergar un kit de equipamiento. Puertas opcionales: opacas o transparentes. Suministradas con regletas de conexión rápida Quick Connect.
