# Caja de distribución de superficie Vega D, 2 filas, 48M, sin puerta

- Propiedad del archivo: CONSTRUNARIO
- Formato: FIEBDC-3/2012
- Programa: Construnario Versión 2.11
- Fecha de los precios: 29/05/2015
- Divisa: EUR

**FD22D** u Caja de distribución de superficie Vega D, 2 filas, 48M, sin puerta
Hager Caja de distribución de superficie Vega D, 2 filas, 48M, sin puerta Suministradas sin puerta.
