# Caja de distribución de superficie Vega D, 5 filas, 120M, sin puerta

- Propiedad del archivo: CONSTRUNARIO
- Formato: FIEBDC-3/2012
- Programa: Construnario Versión 2.11
- Fecha de los precios: 25/05/2015
- Divisa: EUR

**FD52D** u Caja de distribución de superficie Vega D, 5 filas, 120M, sin puerta
Hager Caja de distribución de superficie Vega D, 5 filas, 120M, sin puerta Suministradas sin puerta.
