# Caja componible de sup. Vega D para 1 kit de equip.+ 2 filas, 48M, sin puerta

- Propiedad del archivo: CONSTRUNARIO
- Formato: FIEBDC-3/2012
- Programa: Construnario VersiĆ³n 2.11
- Fecha de los precios: 25/05/2015
- Divisa: EUR

**FD42A** u Caja componible de sup. Vega D para 1 kit de equip.+ 2 filas, 48M, sin puerta
Hager Caja componible de sup. Vega D para 1 kit de equip. 2 filas, 48M, sin puerta Suministradas sin puerta. Con emplazamiento para un kit de equipamiento.
