# Kit int.aut. x160 con/sin bloque dif. mando dir./rot, 2 tramos Vega D y Univers

- Propiedad del archivo: CONSTRUNARIO
- Formato: FIEBDC-3/2012
- Programa: Construnario VersiĆ³n 2.11
- Fecha de los precios: 25/05/2015
- Divisa: EUR

**UK22A2** u Kit int.aut. x160 con/sin bloque dif. mando dir./rot, 2 tramos Vega D y Univers
Hager Kit int.aut. x160 con/sin bloque dif. mando dir./rot, 2 tramos Vega D y Univers
