# Kit int.aut. x160 con/sin bloque dif., mando dir./rot. 1 tramo VegaD y Univers

- Propiedad del archivo: CONSTRUNARIO
- Formato: FIEBDC-3/2012
- Programa: Construnario VersiĆ³n 2.11
- Fecha de los precios: 25/05/2015
- Divisa: EUR

| Código | Ud | Descripción |
|---|---|---|
| UK21A3 | u | Kit int.aut. x160 con/sin bloque dif., mando dir./rot. 1 tramo VegaD y Univers |
