# Kit mont.horiz.int.aut.x250 c/sin bloque dif.m.dir/rot 2 tramos (VegaD, reg.160A)

- Propiedad del archivo: CONSTRUNARIO
- Formato: FIEBDC-3/2012
- Programa: Construnario VersiĆ³n 2.11
- Fecha de los precios: 25/05/2015
- Divisa: EUR

**UK22B3** u Kit mont.horiz.int.aut.x250 c/sin bloque dif.m.dir/rot 2 tramos (VegaD, reg.160A)
Hager Kit mont.horiz.int.aut.x250 c/sin bloque dif.m.dir/rot 2 tramos (VegaD,reg.160A)
