# Bridas pasacables, sección 1600 mm² para armarios Quadro4/5/Plus y cajas Vega D

- Propiedad del archivo: CONSTRUNARIO
- Formato: FIEBDC-3/2012
- Programa: Construnario Versión 2.11
- Fecha de los precios: 03/06/2015
- Divisa: EUR

**UZ25V2** u Bridas pasacables, sección 1600 mm² para armarios Quadro4/5/Plus y cajas Vega D
Hager Bridas pasacables, sección 1600 mm² para armarios Quadro4/5/Plus y cajas Vega D Brida soporte de canales y pasacables. Brida sección pequeña.
