# Canal de cableado horizontal para cajas Vega D

- Propiedad del archivo: CONSTRUNARIO
- Formato: FIEBDC-3/2012
- Programa: Construnario VersiĆ³n 2.11
- Fecha de los precios: 25/05/2015
- Divisa: EUR

**UZ52A1** u Canal de cableado horizontal para cajas Vega D
Hager Canal de cableado horizontal para cajas Vega D
