# Soporte de fijación horizontal de la canal en las cajas Vega D

- Propiedad del archivo: CONSTRUNARIO
- Formato: FIEBDC-3/2012
- Programa: Construnario Versión 2.11
- Fecha de los precios: 25/05/2015
- Divisa: EUR

**UZ50A1** u Soporte de fijación horizontal de la canal en las cajas Vega D
Hager Soporte de fijación horizontal de la canal en las cajas Vega D
