# Bloque de conexión escalonado 2P, 100A, 1x35/1x25+10x6 mm², con tapa IP2x

- Propiedad del archivo: CONSTRUNARIO
- Formato: FIEBDC-3/2012
- Programa: Construnario Versión 2.11
- Fecha de los precios: 25/05/2015
- Divisa: EUR

**KJ01AN** u Bloque de conexión escalonado 2P, 100A, 1x35/1x25+10x6 mm², con tapa IP2x
Hager Bloque de conexión escalonado, 2P, 100A, 1x35 / 1x25/10x6 mm²
